# Muster-Leistungsbeschreibung
Leistungsbeschreibung (GAEB 90, DA81)
Währung: EUR

## Remmers OS 2 (OS B) - Color PA
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Untergrundvorbehandlung mit geeignetem Verfahren**
Untergrundvorbehandlung der mineralischen Flächen
mit geeignetem Verfahren zur Erzielung eines sauberen
und tragfähigen Untergrundes, frei von
haftungsmindernden Schichten.
Der Untergrund muss nach der Untergrundvorbehandlung
die geforderten Werte aus den technischen Unterlagen
des nachfolgenden Instandsetzungssysystems aufweisen
bzw. zur Applikation der nachfolgenden Arbeitsgänge
geeignet sein.
Einheit: m2

**00001.0002 Wässrige Grundierung, hydrophobierend und verfestigend (Primer Hydro HF)**
*** Grundposition ZZ 001.0
Grundieren des vorbereiteten, saugfähigen Untergrundes
aus ___________________________

mit  einer wässrigen Tiefengrundierung mit festigender
und
hydrophobierender Wirkung.

Produkt: Primer Hydro HF
oder glw.

Eigenschaften:
- Festigend
- Saugfähigkeitsegalisierend
- Wässrig

Produktkenndaten
Trägermaterial: Wasser
Festkörpergehalt: 15 %
Dichte (20 °C): ca. 1,0 g/cm³
Flammpunkt: nicht brennbar - wasserverdünnbar
pH-Wert: 8

Das Material ist ggf. durch Verdünnung mit Wasser auf
die Saugfähigkeit des Untergrundes anzupassen.

Angebotenes Produkt:______________

Verbrauch:
mind. ca. 0,16 - 0,2 l/m² je nach Untergrund
Remmers Primer Hydro HF <0725>
Einheit: m2

**00001.0003 Hydrophobierende Grundierung (Primer H)**
*** Wahlposition ZZ 001.1
Grundieren des trockenen, sauberen Untergrundes
mit einer hydrophobierenden,
hochalkaliresistenten, oligomeren Siloxangrundierung.

Bauteil:_________________

Produkt: Remmers Primer H
oder glw.

Produktanforderungen:
Saugfähigkeitsegalisierend
Alkalibeständig
Lösemittelhaltig
Hohes Eindringvermögen
Trägermaterial Alkohol - wasserfrei (nicht mit Wasser
mischbar)
Festkörpergehalt ca. 4 %
Dichte (20 °C) ca. 0,8 g/cm³
Flammpunkt ca. 22 °C
Aussehen Farblos

Angebotenes Produkt:______________

Verbrauch:
Ca. 0,2 - 0,4 l/m² je nach Untergrund Remmers Primer H
<0642>
Einheit: m2

**00001.0004 Hochwertige Reinacrylat-Beschichtung(Color PA)**
Liefern und Herstellen einer Beschichtung
aus einer CO2-bremsenden und
wasserabweisende Reinacrylat-Farbe
mit lichtechten alkalibeständigen Oxidpigmenten.

Bauteil:_________________

Anzahl der Aufträge: __________

Farbton _________nach Farbtonkollektion des Herstellers

Produkt: Remmers Color PA

Produktanforderungen:
überbrückt leichte, ruhende Haarrisse im
Untergrund,
Witterungsbeständigkeit: sehr gut,
Oberflächenstruktur: glatt,
Glanzgrad: seidenmatt,
vergilbungs- und weichmacherfrei!
Werte einer zweimaligen Beschichtung mit
einer Trockenschichtdicke von 140 µm:
Wasserdampfdurchlässigkeit sd-Wert
(DIN 52615)  < 0,3 m,
CO2-Durchlässigkeit (DIN 52615) sd = 252 m
Wasseraufnahmekoeffizient (DIN 52617)
w < 0,1 kg/(m²h0,5).

Angebotenes Produkt:______________

Verbrauch:
ca. 0,2 l/m² Remmers Color PA weiß <6500> je Anstrich
je nach Untergrundbeschaffenheit
ca. 0,2 l/m² Remmers Color PA <6530> je Anstrich
je nach Untergrundbeschaffenheit
nach Remmers Farbtonkollektion
Einheit: m2
